# Neubau Zentralklinikum Lohr am Main
Angebotsaufforderung (GAEB DA XML 3.3, DA83)
Projekt: 1621 ZK Lohr
Währung: EUR
Erstellt mit: G&W CALIFORNIA PRO, CALIFORNIA PRO V14.3.05, 10.06.2026

## DECKBLATT
Neubau Zentralklinikum Lohr

Ausschreibungsunterlagen

ZK-612-04
Unfalltransporter

## 1. UMFANG DER BAUARBEITEN
1. UMFANG DER BAUARBEITEN

Bei den ausgeschriebenen Leistungen handelt es sich im Wesentlichen um die Lieferung und Inbetriebnahme von

- siehe Leistungsbeschreibung

für den Neubau des Klinikums Main-Spessart in 97816 Lohr.

## 2. PLANANLAGE
2. PLANANLAGE

Folgende Pläne und Unterlagen liegen dem Leistungsverzeichnis als Kalkulationsgrundlage bei:

Siehe separates Anlagenverzeichnis

Dieses Leistungsverzeichnis wurde automatisch sortiert. Der Bieter hat die Vollständigkeit der Unterlagen anhand der Seitenzahlen zu prüfen und ggf. fehlende Blätter anzufordern.

Die Leistungen sind gemäß den zum Zeitpunkt der Ausführung gültigen und freigegebenen Ausführungsplänen auszuführen.

## 3. BAUSTELLEN-BESCHREIBUNG NACH DIN 18299
3. BAUSTELLEN-BESCHREIBUNG NACH DIN 18299

Angaben zur Baustelle:

Das Klinikum Main-Spessart beabsichtigt den Neubau des Zentralklinikums in Lohr am Main.

Lage der Baustelle (Anschrift):
Neubau Klinikum Main-Spessart
Zentralklinikum MSP
Am Sommerberg
97816 Lohr am Main

Zufahrtsmöglichkeiten:

Das Grundstück für den Neubau Zentralklinikum Lohr liegt am südwestlichen Rand der Stadt Lohr.
Das Baugrundstück wird nördlich, östlich und südlich von kleinteiliger Wohnbebauung begrenzt.
Unmittelbar nördlich schließt ein Reitverein an.
Westlich begrenzen zwei Wohnhäuser das Baugrundstück.
Das Grundstück wird ausschließlich über eine neu errichtete Privatstraße erschlossen. Die Zufahrt erfolgt über die öffentlichen Straßen "Westtangente" und "Zur Alm".
"Zur Alm" mündet in die Privatstraße "Am Sommerberg", von welcher wiederum die neue Privatstraße erschlossen wird. Diese führt nördlich des Baugrundstücks in südliche Richtung auf das Grundstück, um dann westlich entlang des Reitvereins das Grundstück zu erschließen.

Im Süden des Baufeldes befindet sich eine Feuerwehrzufahrt mit einem Fußgängereingang für die Objektüberwachung.
Diese Zufahrt über die Straße "Bergwiesenstraße" dient ausdrücklich nicht als Zufahrt für Baufahrzeuge und ist jederzeit freizuhalten.
Gleiches gilt für das Tor im Osten des Grundstückes, dieses ist dauerhaft verschlossen und kann nicht als Zugang zur Baustelle genutzt werden.

Art der geplanten baulichen Anlagen:

Das neue Klinikum verortet sich in südwestlicher Grundstückslage.
Das Baugrundstück fällt von Westen nach Osten ab.
Im westlichen Teil liegt das Gebäude unterhalb des Bestandsgeländes und wächst nach Osten aus diesem heraus. Der Haupteingang öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet ca. 17.200 m² Nutzungsfläche sowie ca. 33.200 m² BGF
(ohne Wirtschaftshof, ohne Parkhaus) und hat eine Gesamtbettenzahl von 280 Betten.

Das Gebäude besteht aus drei Gebäudeteilen:
Bauteil A, B und C

Der Neubau verfügt über fünf Geschosse:
Das Untergeschoss, das Erdgeschoss und das 1. Obergeschoss mit einer Regelgeschosshöhe von jeweils 4,50 m sowie das 2. Obergeschoss und das 3. Obergeschoss mit einer Regelgeschosshöhe von jeweils 3,70 m.
Das Gebäude springt mehrfach in verschiedenen Geschossen von unten nach oben zurück.
Alle Dachflächen werden als Flachdächer ausgebildet.

Nutzungsverteilung:

Das Gebäude gliedert sich nutzungsspezifisch in folgende Teile:
Im Untergeschoss befinden sich Lagerräume und Technikzentralen, Umkleidebereiche für die Mitarbeiter, die Zentralsterilisation und die Zentralküche. Das Untergeschoss steht in direkter Verbindung mit dem Wirtschaftshof.
Im Erdgeschoss befinden sich die zentralen Eingangs- und Erschließungszonen sowie die Notaufnahme, Funktionsdiagnostik, Labor, Arztdienste und die Verwaltungsbereiche.
Im 1. Obergeschoss befindet sich das Funktionsgeschoss mit allen hochinstallierten, diagnostischen Bereichen.
Diese gruppieren sich um den zentralen Erschließungskern.
Im 2. Obergeschoss befinden sich zwei Allgemeinpflegestationen und eine geriatrische Station.
Im 3. Obergeschoss befinden sich zwei Allgemeinpflegestationen und eine Allgemeinpflegestation mit 4 Palliativbetten.

Die Dachflächen dienen u.a. als Aufstellfläche für technische Geräte wie Rückkühler, Photovoltaikanlagen und Lüftungsgeräte.
Die oberste Dachfläche wird bekiest ausgeführt. Tieferliegende Dachflächen, welche eine Aussicht aus den Arbeits- und Patientenbereichen ermöglichen erhalten eine extensive Begrünung.

Der Hubschrauberlandeplatz ist auf der Dachfläche auf dem östlichen Gebäudeflügel (Bauteil C) angeordnet. Dieser ist an zwei Notfallaufzüge angebunden, welche kurze Wege in die Notaufnahme, den OP und die Intensivstation sicherstellen.

Innere Erschließung:

Der Haupteingang befindet sich im Erdgeschoss auf der nördlichen Gebäudeseite.
Vom Foyer des Klinikums werden alle Bereiche, wie die Erschließung des gesamten Erdgeschosses, sowie der Ober- und Untergeschosse erreicht.
Die vertikale Haupterschließung erfolgt durch die dem Foyer angegliederten beiden Personenaufzüge und der zentralen Treppe in der Mitte des Gebäudes. Im Rücken der öffentlichen Erschließung angeordnet befinden sich die vier Bettenaufzüge.
Vier weitere Treppenkerne erschließen das Gebäude.
Diese dienen nicht der öffentlichen Erschließung, sondern nur als Geschossverbindung für die Mitarbeiter des Klinikums, sowie für die Entfluchtung des Gebäudes für alle Personen.

Fassade:

Die Fassaden von Erdgeschoss und Untergeschoss sowie der Innenhöfe werden als vorgehängte hinterlüftete Fassade (VHF) mit einer Außenwandbekleidung aus großformatigen Faserzementtafeln ausgeführt.
Die Fassaden der Obergeschosse werden als vorgehängte hinterlüftete Fassade (VHF) mit einer Außenwandbekleidung aus Nadelholz ausgeführt.
Fenster werden als Lochfenster in die Fassade integriert.
Der Haupteingang im Erdgeschoss erhält eine großflächige Verglasung.

Tragwerk:

Das Haupttragwerk wird in Stahlbetonskelettbauweise errichtet, bestehend aus Stahlbetonstützen im Regelstützenraster von 7,50 m x 7,50 m und Stahlbetonflachdecken.
Hierdurch ist eine möglichst hindernisfreie Führung der Haustechnik möglich. Die Decken der Patientenzimmer in den Obergeschossen erhalten eine Betonkerntemperierung.
Der Neubau wird durch zwei Dehnfugen in drei Gebäudeteile (Bauteil A, B und C) unterteilt.
Die Aussteifung der Gebäudeteile erfolgt jeweils über Treppenhaus-/Aufzugskerne aus Stahlbetonwänden.
Am Deckenrand entlang der Außenfassade werden umlaufend tragende Stahlbetonunterzüge ausgeführt, bündig mit den Fassadenstützen. Die Ausfachung der Außenwände erfolgt mit nichttragendem Mauerwerk.
Technikschächte werden teilweise mit Stahlbetonwänden ausgeführt, mindestens eine Wand wird mit nichttragendem Mauerwerk verschlossen. Nichttragende Innenwände werden in Mauerwerk, Leichtbau oder als transparente Trennwände errichtet.

Die Bodenplatte sowie die an das Erdreich angrenzenden Außenwände werden als WU-Betonkonstruktion ausgeführt. Die Abdichtung der erdberührten Bauteile wie Außenwände und Bodenplatte erfolgt als WU-Konstruktion und Frischbetonverbundfolie als additiver Rissabdichtung.
Die Baukörpergründung erfolgt über Bohrpfähle.

Lage der geplanten baulichen Anlagen:

Die Lage des Gebäudes, der Baustelleneinrichtungsflächen und Wegeführung sowie Höhenangaben sind den beigefügten Planunterlagen zu entnehmen.

Vermutete Kampfmittel im Bereich der Baustelle, Ergebnisse von Erkundung- oder Beräumungsmaßnahmen:

Eine Luftbildauswertung sowie eine Oberflächensondierung mit Nachgrabung wurden durchgeführt. Die Auswertung hat keinen Hinweis auf vorhandene Kampfmittel ergeben.

Baustellenkrane:

Baustellenkrane sind mit Befeuerung nach Vorschriften des Luftfahrt-Bundesamtes auszustatten.

## 4. ERDBEBENZONE
4. ERDBEBENZONE

Gemäß geotechnischer Untersuchung des Baugeländes liegt Lohr in keiner Erdbebenzone nach DIN EN 19981.

## 5. BAUSTELLENKOORDINATION/ ENTSORGUNGSLOGISTIK
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte / Anlieferungen werden die vorhandenen logistischen Ressourcen, wie Verkehrswege, Entladeflächen, Entladezeiten und Lagerflächen optimiert.

Außerdem werden die Bereitstellung und Freihaltung von Parkplätzen, Baustraßen und Fluchtwegen überwacht und koordiniert. Errichtet und überwacht werden außerdem Beschilderungen, und allgemeine Absperrungen bzw. Sicherheitseinrichtungen.

Den Anweisungen des Baustellenkoordinators zu vorgenannten Bereichen bzw. gemäß Vorgaben des Logistikhandbuchs ist Folge zu leisten.

Nähere Angaben zu BE und Baustellenkoordination siehe Weitere Besondere Vertragsbedingungen (WBVBs zu Formblatt 214.H).

## 6. MATERIALTRANSPORT
6. MATERIALTRANSPORT

Grundsätzlich ist der Transport der Materialien zu den Verwendungsstellen, d.h. zum Verarbeitungs-/ Einbauort in die jeweiligen Positionen mit einzukalkulieren, sofern nicht besondere Ansätze in den Positionen enthalten sind.

## 7. EINBAU + LIEFERUNG STOFFE
7. EINBAU + LIEFERUNG STOFFE

Alle Leistungen umfassen neben dem Einbau auch die Lieferung der dazugehörigen Stoffe und Bauteile einschl. Abladen und Lagern auf der Baustelle, wenn in der Leistungsbeschreibung nichts anderes vorgeschrieben ist. Ergänzend hierzu gelten die Regelungen aus den Weiteren Besonderen Vertragsbedingungen (WBVBs zu Formblatt 214.H).

Paletten sind spätestens bei Anlieferung vor Ort deutlich und fest (Spraylack oder wasserfestem Stift) mit dem Namen des AN zu beschriften.

## 8. VORARBEITEN DURCH DEN AG/ METERRISS:
8. VORARBEITEN DURCH DEN AG / METERRISS

Im Gebäude werden bauseits Messmarken in Form von Meterrissen angebracht. Es wird pro Geschoss je ein Meterriss in jedem Bauteil (A, B, C) und im Erschließungskern angebracht. Die Höhen müssen vom AN eigenverantwortlich an die für ihn relevanten Stellen übertragen werden.

## 9. GERÜSTE
9. GERÜSTE

Gerüste sowie Hebezeuge sind für sämtliche angebotenen Leistungen bereitzustellen und in die Einheitspreise einzukalkulieren.

Arbeitshöhen: siehe Angaben im Leistungsverzeichnis bzw. beiliegende Schnittzeichnungen.

Bauseits wird für die Ausführung von Dach- und Fassadenarbeiten ein Fassadengerüst zur Verfügung gestellt. Sonstige Gerüste werden bauseits nicht zur Verfügung gestellt.

## 10. BAUSTELLENEINRICHTUNG GEWERK
10. BAUSTELLENEINRICHTUNG GEWERK

Das Einrichten, Vorhalten und Räumen der Baustelle einschl. aller dazugehörigen Nebenarbeiten ist in die Einheitspreise einzurechnen.

## 11. WINTERBAUHEIZUNG
11. WINTERBAUHEIZUNG

Für den Innenausbau wird im Winter 2025 / 2026 bauseits eine Winterbauheizung im Gebäude aufgestellt. Das Gebäude wird provisorisch beheizt, um Unterbrechungen im Innenausbau möglichst zu vermeiden.

Weitere Winterbauvorkehrungen wird der Bauherr nicht vornehmen.

## 12. PRODUKTANGABEN BIETER
12. PRODUKTANGABEN BIETER

Produktdatenblätter, Zulassungen etc. und sonstige Nachweise sowie Muster sind spätestens auf Anforderung innerhalb von 6 Kalendertagen vorzulegen (in Schriftform und elektronisch im pdf- Format auf Datenträgern).

Für alle Bauabschnitte sind jeweils die gleichen Produkte anzubieten.

## 13. ANGABEN ÜBER BAUART, BAUTEIL, BAUSTOFF
13. ANGABEN ÜBER BAUART, BAUTEIL, BAUSTOFF

Mit den im Leistungsverzeichnis enthaltenen Angaben über Bauart, Bauteil, Baustoff und Abmessungen gelten auch der Herstellungsvorgang und -ablauf bis zur fertigen Leistung unter Zugrundelegung der anerkannten Regeln der Technik und der gesetzlichen und behördlichen Vorschriften als beschrieben.
Hierbei bedeutet Bauart das Herstellen durch Zusammenfügen der Stoffe und Bauteile bis zur fertigen Leistung.

## 14. ARBEITEN ANDERER UNTERNEHMER AUF DER BAUSTELLE
14. ARBEITEN ANDERER UNTERNEHMER AUF DER BAUSTELLE

Es sind zeitgleich andere Unternehmer auf der Baustelle tätig.

## 15. ANFORDERUNGEN AN RECYCLING-MATERIALIEN
15. ANFORDERUNGEN AN RECYCLING-MATERIALIEN

Beabsichtigt der AN Recyclingmaterialien einzubauen, ist zuvor die Zustimmung des AG unter Vorlage der erforderlichen Nachweise, Unbedenklichkeitsbescheinigungen und Zulassungen vorzulegen.

## 16. ANFORDERUNGEN AN STOFFE IN BEZUG AUF GESUNDHEITS- UND UMWELTSCHUTZ
16. ANFORDERUNGEN AN STOFFE IN BEZUG AUF GESUNDHEITS- UND UMWELTSCHUTZ

Es dürfen grundsätzlich keine lösungsmittelhaltigen oder als gesundheitsschädlich eingestuften Materialien verarbeitet werden.
Lösungsmittelhaltige Materialien sind nur zulässig, wenn keine technischen Alternativen möglich sind und bei entsprechendem Nachweis die eingesetzten Materialien vor Beginn der Arbeiten vom Auftraggeber genehmigt werden. Die Datenblätter der Materialien sind hierfür vorzulegen.

Für alle zum Einbau in Innenräumen kommenden Materialien muss der Nachweis der gesundheitlichen Unbedenklichkeit gemäß ABG – Anforderungen an bauliche Anlagen bezüglich des Gesundheitsschutzes - des DIBt erbracht sein.

Bei allen Materialien, die in Boden und Grundwasser eingebaut bzw. durch Niederschlag beaufschlagt werden, ist sicherzustellen, dass die verwendeten Bauteile weder eine schädliche Bodenveränderung noch eine Grundwasserverunreinigung hervorrufen können.
Bei der Auswahl der Materialien für die betroffenen Bauteile (z.B. Dachhaut, Fassade, Gründung) und bei der Ausführung der Arbeiten sind die Anforderungen an bauliche Anlagen (ABuG) bezüglich der Auswirkungen auf Boden und Gewässer - des DIBt einzuhalten.

Die entsprechenden Nachweise sind vom AN vorzulegen.

## 17. ART UND UMFANG VON EIGNUNGSNACHWEISEN
17. ART UND UMFANG VON EIGNUNGSNACHWEISEN

Bei der Verwendung von zulassungspflichtigen Stoffen und Bauteilen ist der gültige Zulassungsbescheid vorzulegen.

## 18. ALLGEMEINER HINWEIS
18. ALLGEMEINER HINWEIS

Grundlage des Angebotes sind die Leistungsbeschreibung und Plananlagen.
Der AN ist dazu verpflichtet, im Rahmen seiner Kalkulation alle in den Verdingungsunterlagen enthaltenen Informationen auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

## 19. BETONKERNAKTIVIERUNG
19. BETONKERNAKTIVIERUNG

Für Teile der Stahlbetondeckenbauteile über dem 1. Obergeschoss, dem 2. Obergeschoss und dem 3. Obergeschoss ist eine Betonkernaktivierung vorgesehen.

Hierbei ist zwingend zu beachten:
Befestigungen von unten in die Stahlbetondecke sind auf eine max. Bohrtiefe von 50 mm zu beschränken.
Befestigungen von oben in die Stahlbetondecke sind auf eine max. Bohrtiefe von 100 mm zu beschränken.

In den Stahlbetondecken über dem Untergeschoss und über dem Erdgeschoss ist keine Betonkernaktivierung vorgesehen.

## 20. ANFORDERUNGEN AN DIE HYGIENE
20. ANFORDERUNGEN AN DIE HYGIENE

Alle Einbauten, Materialien, Dichtungen und Dichtmittel müssen glatt, abriebfest, geschlossenporig, desinfektionsmittel-, reinigungsmittel- und alterungsbeständig sein. Die verwendeten Einbauten, Materialien, Dichtungen und Dichtmittel müssen gesundheitlich unbedenklich sein.
Sollten nur bestimmte Desinfektionsmittel, z. B. auf Alkoholbasis, geeignet sein, ist der Auftraggeber vor dem Einbau, schriftlich zu Informieren und in der Wartungsanleitung explizit darauf hinzuweisen.

Als desinfektionsmittelbeständig gelten Komponenten und Produkte, die einer Langzeitanwendung von Desinfektionsmitteln und -verfahren standhalten.
Hierfür sind ausschließlich Desinfektionsmittel aus der neuesten Liste des Robert-Koch-Institutes (RKI) bzw. des Verbundes für angewandte Hygiene (VAH) und der Deutschen Gesellschaft für Hygiene und Mikrobiologie (DGHM) zu verwenden.

## 04_Unfalltransporter Unfalltransporter
Datum: 10.06.2026

### 01 Unfalltransporter

#### 01.01 Unfalltransporter

**01.01.0001 Unfalltransporter, manuell höhenverstellbar (Liegefläche mit 2 Segmenten)**
Unfalltransporter, manuell höhenverstellbar (Liegefläche mit 2 Segmenten)
Räume:
nach Verteilerliste Bauherr

Mobiler Patiententransporter zur Versorgung und zum Transport von Patienten.

Verstellmöglichkeiten manuell, Lagerungsfläche in mind. 2-geteilter Ausführung, komplett mit ableitfähiger, abnehmbarer Matratze.

Technische Daten:

Fahrgestell:

Fahrgestell mit manueller, pumphydraulischer Höhenverstellung der Lagerungsfläche.

Pumphydraulische Tendelenburg / Antitrendelenburg-Lagerung

Fahrgestellverkleidung aus alterungsbeständigem und bruchsicherem Kunststoff.

Stellfläche (BxT):

mind. 2.00 x 73 cm

Höhenverstellung:

mind. 57 bis 77 cm

Trendelenburg/ Antitrendelenburg:

mind. -12°/+ 10°

Tragfähigkeit:

mind. 225 kg

Rollen:

Mind. 4 Leichtlauf-Lenkrollen, abriebfest, nicht kontaktverfärbend, korrosionsbeständig, elektrisch leitend, Doppelkugellager mit Fadenschutz.

Rollen-Ø
mind. 150 mm

Mindestens eine zentrale Bremsbetätigung oder gekoppelte Bremsbetätigung für mindestens zwei Rollen

Lagerungsfläche:

Mind. 2-geteilte, Patientenplatte mit beidseitigen Normprofilschienen zur Aufnahme von Zubehörteilen an jeder Längsseite.

Kopfteilhochverstellung bis mind. +85°.

Patientenschutz beidseitig, Seitensicherungen vollständig absenkbar, versenkbar oder klappbar, mit Verriegelung gegen unbeabsichtigtes Öffnen

Stoßschutz an den vier Eckbereichen oder umlaufender Stoßschutz, bevorzugt Rollen

Schiebemöglichkeit mind. am Kopfende

Matratze:

Matratze ableitfähig und reinigungs- und desinfektionsmittelbeständig, mind. 9 cm dick.

Abmessungen Liegefläche (LxBxH):

mind. 1.95 x 62 cm

Zubehör (im Angebotspreis inbegriffen)
- 1x Infusionsflaschenhalter mit mind. 2 Haken, am kopfseitig Transporter befestigt oder steckbar
- Ablagemöglichkeit
- 5. Rad
- Kopfkissen
- Gasflaschenhalterung für 1 Gasflasche, einhängbar in Normprofilschiene (Flaschengröße 2-3 Liter)
Menge: 11,000 St

**01.01.0002 Unfalltransporter, durchleuchtbar**
Unfalltransporter, durchleuchtbar

Räume:
nach Verteilerliste Bauherr

Verstellmöglichkeiten manuell, optimiert für Einsatz mit C-Bogen, Tischplatte und Auflage röntgenstrahlendurchlässig, Lagerungsfläche in mind. 2-geteilter Ausführung, komplett mit ableitfähiger, abnehmbarer Matratze.

Technische Daten:

Fahrgestell:

Fahrgestell mit Höhenverstellung der Lagerungsfläche.

Tendelenburg / Antitrendelenburg-Lagerung

Fahrgestell so ausgebildet, dass der C-Bogen über nahezu die komplette Liegefläche verwendet werden kann.

Stellfläche (BxT):

mind. 2.20 x 85 cm

Höhenverstellung:

mind. 57 bis 77 cm

Trendelenburg/ Antitrendelenburg:

mind. -12°/+ 10°

Tragfähigkeit:

mind. 225 kg

Rollen:

Mind. 4 Leichtlauf-Lenkrollen, abriebfest, nicht kontaktverfärbend, korrosionsbeständig, elektrisch leitend, Doppelkugellager mit Fadenschutz.

Rollen-Ø
mind. 150 mm

Mindestens eine zentrale Bremsbetätigung oder gekoppelte Bremsbetätigung für mindestens zwei Rollen

Lagerungsfläche:

Mind. 2-geteilte, Patientenplatte mit beidseitigen Normprofilschienen zur Aufnahme von Zubehörteilen an jeder Längsseite.

Kopfteilhochverstellung bis mind. +70°.

Patientenschutz beidseitig, Seitensicherungen vollständig absenkbar, versenkbar oder klappbar, mit Verriegelung gegen unbeabsichtigtes Öffnen

Stoßschutz an den vier Eckbereichen oder umlaufender Stoßschutz

Schiebemöglichkeit mind. am Kopfende

Matratze:

Matratze ableitfähig und reinigungs- und desinfektionsmittelbeständig, mind. 8 cm dick.

Abmessungen Liegefläche (LxBxH):

mind. 1.95 x 70 cm

Zubehör (im Angebotspreis inbegriffen)
- Normschiene beidseitig
- 1x Infusionsflaschenhalter mit mind. 2 Haken, am kopfseitig Transporter befestigt oder steckbar
- Ablagemöglichkeit
- 5. Rad
- Kopfkissen
- Gasflaschenhalterung für 1 Gasflasche, einhängbar in Normprofilschiene (Flaschengröße 2-3 Liter)
Menge: 1,000 St

### 02 Sonstiges

#### 02.01 Einweisung / Schulung

**02.01.0001 Einweisung / Schulung**
Einweisung / Schulung

Einweisung / Schulung des Bedien- und Technikpersonals für vorstehend beschriebene medizintechnische Einbauten.

Zwei separate Schulungstage am Projektstandort.
Menge: 2,000 d

#### 02.02 Leistungen auf Nachweis

*Hinweis: Ergänzende zusätzliche Vertragsbedingungen für Stundenlohnarbeiten*
Ergänzende zusätzliche Vertragsbedingungen für Stundenlohnarbeiten

Stundenlohnarbeiten werden gem. VOB/B §2 Abs. 10 und § 15 ausgeführt bzw. abgerechnet. Der AN hat über Stundenlohnarbeiten werktäglich Stundenlohnzettel in 2-facher Ausfertigung einzureichen.
Diese müssen außer den Angaben nach VOB/B §15 Abs. 3 folgende Angaben enthalten:
- das Datum
- die Bezeichnung der Baustelle
- die Namen der Arbeitskräfte und deren Berufs-, Lohn- oder Gehaltsgruppe
- die genaue Bezeichnung des Ausführungsortes innerhalb der Baustelle
- die Art der Leistung
- die geleisteten Arbeitsstunden je Arbeitskraft
- die Gerätekenngrößen

Mit der Ausführung der im Leistungsverzeichnis vorgesehenen Stundenlohnarbeiten ist erst nach schriftlicher Anordnung des AG zu beginnen. Der Umfang der im Einzelfall zu erbringenden Leistungen wird bei der Anordnung festgelegt.

Für vom AG angeordnete Stundenlohnarbeiten werden die vereinbarten Stundenverrechnungssätze zuzüglich Umsatzsteuer nach den tatsächlich geleisteten Arbeitszeiten bezahlt.

Der Verrechnungssatz für die jeweilige Arbeitskraft umfasst sämtliche Aufwendungen wie Lohn- und Gehaltskosten, Lohn- und Gehaltsnebenkosten, Zuschläge, lohngebundene und lohnabhängige Kosten, sonstige Sozialkosten, Gemeinkosten, Wagnis und Gewinn.
Wegezeiten, Fahrtkosten sowie Kosten für Aufsicht (Leitungspersonal) sowie Kleingeräteeinsatz sind ebenfalls in die Einheitspreise der nachfolgenden Stundenverrechnungssätze einzurechnen und werden nicht gesondert vergütet.
Die angesetzten Lohnkosten sind auf Basis der Urkalkulation zu ermitteln.

Wird während der Ausführungszeit erkannt, dass mehr Stundenlohnarbeiten erforderlich werden als beauftragt, werden diese nur vergütet, wenn vor Ausführung von weiteren Stundenlohnarbeiten eine entsprechende Auftragserweiterung durch den Auftraggeber erteilt wurde.

**02.02.0001 Stundensatz Facharbeiter/-in**
Facharbeiter/-in,
Stundenverrechnungssatz wie oben beschrieben.
Menge: 5,000 h

#### 02.03 Dokumentation

**02.03.0001 Zusatzaufwand für geordnete Übergabe der Bestandsunterlagen (Formatierung ohne Tabelle)**
Zusatzaufwand für geordnete Übergabe der Bestandsunterlagen

Die Bestandsunterlagen sind 2-fach in je einem DIN-A4-Ordner und 1-fach auf digitalem Datenträger (CD, DVD oder USB-Stick) mit gleicher, nachstehender Ordnerstruktur rechtzeitig vor Abnahme an die zuständige Objektüberwachung zur Prüfung zu übergeben.

Die Bestandsunterlagen sind vom AN zusätzlich in das vom AG zur Verfügung gestellte Projektkommunikationssystem (PKM) einzustellen, gemäß Struktur und Dateinamen-Schema nach Vorgabe des AG.

Als Dateiformat ist grundsätzlich "pdf" zu verwenden.
Planunterlagen sind im Format "dwg" oder "dxf" und "pdf" zu speichern.

Die Unterlagen sind gemäß nachstehender Liste in die jeweiligen Register einzusortieren.

Sollte ein DIN-A4-Ordner nicht ausreichen, so sind die Ordner in entsprechender Reihenfolge und mit der Gesamtanzahl an Ordnern zu nummerieren.

Auf den Rückenschildern sind ferner das Bauvorhaben, die Gewerkenummer, das Gewerk und die ausführende Firma zu verzeichnen.

Je nach Gewerk kann es zu einzelnen Abschnitten keine Angaben geben. Dies ist kenntlich zu machen (z.B. durch Hinweis: "entfällt") und die entsprechenden Register sind leer zu lassen.

Die Dokumente sind jeweils mit Angabe der betreffenden LV-Positionsnummer direkt auf den zugehörigen Dokumenten (Datenblätter etc.) zu versehen.

Eine Abnahme ohne vollständige Bestandsunterlagen wird vom Auftraggeber verweigert.

Register-Nr. - Ordnerinhalt:

0 - Inhaltsverzeichnis

1 - Bauvorhaben, LV-Nummer und Gewerk, Firmenangaben und Ansprechpartner

2 - Fachunternehmererklärung / Konformitätserklärungen / Übereinstimmungserklärungen / Leistungserklärungen

3 - Kopie Abnahmeprotokoll(e) - wird vom AG eingefügt Bestätigung der Mängelbeseitigung - wird ggf. vom AN nachgereicht

4 - Einweisungsprotokolle

5 - Reinigungs-/Wartungs- und Pflegehinweise

6 - Herstellernachweise / Systembeschreibungen / Produktdatenblätter / Sicherheitsdatenblätter

7 - Prüfzeugnisse / Zulassungsbescheide (z.B. für Brandschutz, Schallschutz, Dämmwerte, Druckprüfungen, Spülprotokolle, etc.), Prüfbescheinigung Standfestigkeit

8 - TÜV-Zertifikate / TÜV-Abnahmen / Sachverständigenabnahmen / Gutachterliche Stellungnahmen

9 - Vollständige Liste der verwendeten Werkstoffe bzw. Materialien inkl. der genauen Herstellerbezeichnung

10 - Bedienungsanleitungen

11 - Planverzeichnis und Bestandspläne, wie Werkpläne mit Eintragung tatsächlicher (ggf. abweichender) Ausführung, Werkstattzeichnungen, Verlegepläne, Aufbauzeichnungen, Schemata, Verteilerpläne, etc.

12 - Zusätzlich bei Technischen Anlagen: Für den Betrieb der Technischen Anlagen erforderliche Unterlagen (wie z.B. Prüfbücher etc.)
Menge: 1,000 psch
